# Colector multicapa Polysan/Rainbow, 3 salidas

- Propiedad del archivo: CONSTRUNARIO
- Formato: FIEBDC-3/2012
- Programa: Construnario Versión 3.51
- Fecha de los precios: 03/01/2024
- Divisa: EUR

**CLT3** u Colector multicapa Polysan/Rainbow, 3 salidas
Precio: 33.14
Accesorio para tubos de canalización multicapa para instalaciones de agua caliente y fría en el interior de edificios. Características: - Material: CW617 N. - Uniones laterales 3/4". - Tipo de unión del sistema: PRESS FITTING. - Tipo de mordaza del sistema: U. - Complementos: Adaptadores de núcleo rosca AC16, AC18 y AC20. - Sistema con Certificado AENOR, según norma UNE-EN ISO 21003.
