# Doblador de tubo espiral (interior) multicapa Polysan/Rainbow, diámetro 18 mm

- Propiedad del archivo: CONSTRUNARIO
- Formato: FIEBDC-3/2012
- Programa: Construnario Versión 3.51
- Fecha de los precios: 03/01/2024
- Divisa: EUR

**DE1418** u Doblador de tubo espiral (interior) multicapa Polysan/Rainbow, diámetro 18 mm
Precio: 2.67
Doblador espiral para curvar tubos de canalización multicapa para instalaciones de agua caliente y fría en el interior de edificios. Características: - Doblador de tubo interior. - Accionamiento manual. - Para obra y taller. - Para tubería multicapa PEXb/AL/PEXb Polysan/Rainbow, diámetro exterior 18 mm y diámetro interior 14 mm. - Tipo de unión del sistema: PRESS FITTING. - Tipo de mordaza del sistema: U. - Sistema con Certificado AENOR, según norma UNE-EN ISO 21003.
