# Doblador de tubo espiral (exterior) multicapa Polysan/Rainbow, diámetro 20 mm

- Propiedad del archivo: CONSTRUNARIO
- Formato: FIEBDC-3/2012
- Programa: Construnario Versión 3.51
- Fecha de los precios: 03/01/2024
- Divisa: EUR

**DEX1620** u Doblador de tubo espiral (exterior) multicapa Polysan/Rainbow, diámetro 20 mm
Precio: 10.25
Doblador espiral para curvar tubos de canalización multicapa para instalaciones de agua caliente y fría en el interior de edificios. Características: - Doblador de tubo exterior. - Accionamiento manual. - Para obra y taller. - Para tubería multicapa PEXb/AL/PEXb Polysan/Rainbow, diámetro exterior 20 mm y diámetro interior 16 mm. - Tipo de unión del sistema: PRESS FITTING. - Tipo de mordaza del sistema: U. - Sistema con Certificado AENOR, según norma UNE-EN ISO 21003.
