# Doblador de tubo mecánico multicapa Polysan/Rainbow, diámetros 16-32 mm

- Propiedad del archivo: CONSTRUNARIO
- Formato: FIEBDC-3/2012
- Programa: Construnario Versión 3.51
- Fecha de los precios: 03/01/2024
- Divisa: EUR

**DM** u Doblador de tubo mecánico multicapa Polysan/Rainbow, diámetros 16-32 mm
Precio: 146.09
Doblador mecánico para curvar tubos de canalización multicapa para instalaciones de agua caliente y fría en el interior de edificios. Características: - Para el curvado de precisión de tubos hasta 90°. - Para obra y taller. - Para tuberías multicapa PEXb/AL/PEXb Polysan/Rainbow, diámetros 16, 18, 20, 25 y 32 mm. - Tipo de unión del sistema: PRESS FITTING. - Tipo de mordaza del sistema: U. - Sistema con Certificado AENOR, según norma UNE-EN ISO 21003.
