# Enlace rosca macho multicapa Polysan/Rainbow, diámetro 20x3/4''

- Propiedad del archivo: CONSTRUNARIO
- Formato: FIEBDC-3/2012
- Programa: Construnario Versión 3.51
- Fecha de los precios: 03/01/2024
- Divisa: EUR

**EM20T** u Enlace rosca macho multicapa Polysan/Rainbow, diámetro 20x3/4''
Precio: 3.26
Accesorio para tubos de canalización multicapa para instalaciones de agua caliente y fría en el interior de edificios. Características: - Material: CW617 N. - Casquillos de acero inoxidable. - Tipo de unión: PRESS FITTING. - Tipo de mordaza: U. - Complementos: Casquillo (repuesto) CAQ20, Cizalla 505024, Calibradores/escariadores CATE1625 y CATE2032, Dobladores de tubo espiral DE1620 y DEX1620, Doblador de tubo mecánico DM y Tenaza manual TNZ32. - Sistema con Certificado AENOR, según norma UNE-EN ISO 21003.
