# Prensadora radial electrohidráulica multicapa Polysan/Rainbow REMS Akku-Press ACC Basic-Pack

- Propiedad del archivo: CONSTRUNARIO
- Formato: FIEBDC-3/2012
- Programa: Construnario Versión 3.51
- Fecha de los precios: 03/01/2024
- Divisa: EUR

**HEBAREMS** u Prensadora radial electrohidráulica multicapa Polysan/Rainbow REMS Akku-Press ACC Basic-Pack
Herramienta radial por acumulador para realizar uniones prensadas en tubos de canalización multicapa para instalaciones de agua caliente y fría en el interior de edificios. Características: - Universal, compacta y manejable, con retroceso automático, para uniones prensadas en tubo para todos los sistemas de Pressfitting usuales. - Para tubería multicapa PEXb/AL/PEXb Polysan/Rainbow, diámetros 16-75 mm. - Para accionar tenazas/anillos de prensar REMS y compatibles de otros fabricantes. - Alojamiento de tenaza para prensar con bloqueo automático. - Compacta, manejable, ligera. - Máquina accionadora con acumulador sólo 4,3 Kg. - Reparto del peso óptimo para manejo con una sola mano. - Diseño ergonómico con empuñadura ondulada. - Accionamiento electrohidráulico potente con motor por acumulador con corriente 14,4 V, suministro de potencia 380 W, engranaje planetario y sistema hidráulico de alto rendimiento, interruptor de seguridad de pulsación. - Linterna LED para iluminar la zona de trabajo. - En caja metálica resistente. - Accesorio: Acumulador Li-Ion 14,4 V, 3,0 Ah (BT-REMS). - Tipo de unión del sistema: PRESS FITTING. - Tipo de mordaza del sistema: U. - Sistema con Certificado AENOR, según norma UNE-EN ISO 21003. Precio a consultar.
