# Prensadora radial electromecánica multicapa Polysan/Rainbow REMS Power-Press SE Basic-Pack

- Propiedad del archivo: CONSTRUNARIO
- Formato: FIEBDC-3/2012
- Programa: Construnario Versión 3.51
- Fecha de los precios: 03/01/2024
- Divisa: EUR

**HEREMS** u Prensadora radial electromecánica multicapa Polysan/Rainbow REMS Power-Press SE Basic-Pack
Herramienta electroportátil para realizar uniones prensadas en tubos de canalización multicapa para instalaciones de agua caliente y fría en el interior de edificios. Características: - Universal y manejable para realizar uniones prensadas en tubo para todos los sistemas de Pressfitting usuales. - Para tubería multicapa PEXb/AL/PEXb Polysan/Rainbow, diámetros 16-75 mm. - Para accionar tenazas/anillos de prensar REMS y compatibles de otros fabricantes. - Alojamiento de tenaza para prensar con bloqueo automático. - Compacta, robusta, apropiada para la obra. - Dimensiones reducidas, forma delgada, máquina accionadora sólo 4,7 Kg. - Accionamiento electromecánico con motor universal probado 230 V, 50-60 Hz, 450 W, engranaje sin mantenimiento con embrague deslizante de seguridad y sistema de avance con husillo roscado trapezoidal, protección contra sobrecarga, pulsador de seguridad. - En caja metálica resistente. - Tipo de unión del sistema: PRESS FITTING. - Tipo de mordaza del sistema: U. - Sistema con Certificado AENOR, según norma UNE-EN ISO 21003. Precio a consultar.
