# Manguito transición multicapa / cobre Polysan/Rainbow, diámetro S20 × ?15

- Propiedad del archivo: CONSTRUNARIO
- Formato: FIEBDC-3/2012
- Programa: Construnario Versión 3.51
- Fecha de los precios: 03/01/2024
- Divisa: EUR

**MT2015** u Manguito transición multicapa / cobre Polysan/Rainbow, diámetro S20 × ?15
Precio: 2.24
Accesorio para tubos de canalización multicapa para instalaciones de agua caliente y fría en el interior de edificios. Características: - Material: CW617 N. - Casquillos de acero inoxidable. - S tubería multicapa 20 mm. - ? tubería cobre 15 mm. - Tipo de unión: PRESS FITTING. - Tipo de mordaza: U. - Complementos: Casquillo (repuesto) CAQ20, Cizalla 505024, Calibrador/escariador triple CATE1625, Dobladores de tubo espiral DE1620 y DEX1620, Doblador de tubo mecánico DM y Tenaza manual TNZ32. - Sistema con Certificado AENOR, según norma UNE-EN ISO 21003.
