# Mordaza multicapa Polysan/Rainbow, diámetro 18 mm

- Propiedad del archivo: CONSTRUNARIO
- Formato: FIEBDC-3/2012
- Programa: Construnario Versión 3.51
- Fecha de los precios: 03/01/2024
- Divisa: EUR

**MZTPN18** u Mordaza multicapa Polysan/Rainbow, diámetro 18 mm
Precio: 20.00
Mordaza para tenaza para tubos de canalización multicapa para instalaciones de agua caliente y fría en el interior de edificios. Características: - Tipo U. - Para obra y taller. - Para tubería multicapa PEXb/AL/PEXb Polysan/Rainbow, diámetro 18 mm. - Tipo de unión sistema: PRESS FITTING. - Complemento: Tenaza TNZ32. - Sistema con Certificado AENOR, según norma UNE-EN ISO 21003.
