# Pinza de prensado multicapa Polysan/Rainbow tipo U REMS, diámetro 20 mm

- Propiedad del archivo: CONSTRUNARIO
- Formato: FIEBDC-3/2012
- Programa: Construnario Versión 3.51
- Fecha de los precios: 03/01/2024
- Divisa: EUR

**PZ20-R** u Pinza de prensado multicapa Polysan/Rainbow tipo U REMS, diámetro 20 mm
Accesorio para prensadoras radiales REMS para tubos de canalización multicapa para instalaciones de agua caliente y fría en el interior de edificios. Características: - Contorno de prensar U. - Accionamiento a través de todas las prensadoras radiales REMS (excepto REMS Mini-Press) y de otros fabricantes. - Para tubería multicapa PEXb/AL/PEXb Polysan/Rainbow, diámetro 20 mm. - De alta capacidad, de acero de alta tenacidad especialmente templado. - Identificación conforme a la norma EN 1775:2007. - Tipo de unión del sistema: PRESS FITTING. - Tipo de mordaza del sistema: U. - Sistema con Certificado AENOR, según norma UNE-EN ISO 21003. Precio a consultar.
