# Reducción multicapa Polysan/Rainbow, diámetro 40x25 mm

- Propiedad del archivo: CONSTRUNARIO
- Formato: FIEBDC-3/2012
- Programa: Construnario Versión 3.51
- Fecha de los precios: 03/01/2024
- Divisa: EUR

**R4025** u Reducción multicapa Polysan/Rainbow, diámetro 40x25 mm
Precio: 19.40
Accesorio para tubos de canalización multicapa para instalaciones de agua caliente y fría en el interior de edificios. Características: - Material: CW617 N. - Casquillos de acero inoxidable. - Tipo de unión: PRESS FITTING. - Tipo de mordaza: U. - Complementos: Casquillos (repuesto) CAQ25 y CAQ40, Cizalla 505022M, Calibradores/escariadores CAL3240 y CATE1625, Calibrador mecánico CAM, Corona CORONA40, Dobladores de tubo espiral DE2025 y DEX2025, Doblador de tubo mecánico DM, Tenaza manual TNZ32, Prensadoras radiales HEREMS y HEBAREMS y Pinza de prensado tipo U PZ25-R y PZ40-R. - Sistema con Certificado AENOR, según norma UNE-EN ISO 21003.
