# Reducción multicapa Polysan/Rainbow, diámetro 63x32 mm

- Propiedad del archivo: CONSTRUNARIO
- Formato: FIEBDC-3/2012
- Programa: Construnario Versión 3.51
- Fecha de los precios: 03/01/2024
- Divisa: EUR

**R6332** u Reducción multicapa Polysan/Rainbow, diámetro 63x32 mm
Precio: 39.50
Accesorio para tubos de canalización multicapa para instalaciones de agua caliente y fría en el interior de edificios. Características: - Material: CW617 N. - Casquillos de acero inoxidable. - Tipo de unión: PRESS FITTING. - Tipo de mordaza: U. - Complementos: Casquillos (repuesto) CAQ32 y CAQ63, Cizalla 505022M, Calibradores/escariadores CAL5163 y CATE2032, Calibrador mecánico CAM, Coronas CORONA32 y CORONA63, Doblador de tubo espiral DE2632, Doblador de tubo mecánico DM, Tenaza manual TNZ32, Prensadoras radiales HEREMS y HEBAREMS y Pinzas de prensado tipo U PZ32-R y PZ63-R. - Sistema con Certificado AENOR, según norma UNE-EN ISO 21003.
