# Racor desmontable rosca hembra multicapa Polysan/Rainbow, diámetro 18x1/2''

- Propiedad del archivo: CONSTRUNARIO
- Formato: FIEBDC-3/2012
- Programa: Construnario Versión 3.51
- Fecha de los precios: 03/01/2024
- Divisa: EUR

**RF18M** u Racor desmontable rosca hembra multicapa Polysan/Rainbow, diámetro 18x1/2''
Precio: 3.17
Accesorio para tubos de canalización multicapa para instalaciones de agua caliente y fría en el interior de edificios. Características: - Material: CW617 N. - Casquillos de acero inoxidable. - Tipo de unión: PRESS FITTING. - Tipo de mordaza: U. - Complementos: Casquillo (repuesto) CAQ18, Cizalla 505024, Calibradores/escariadores CA1418 y CATE1625, Doblador de tubo espiral DE1418, Doblador de tubo mecánico DM, Tenaza manual TNZ32 y Mordaza MZTPN18. - Sistema con Certificado AENOR, según norma UNE-EN ISO 21003.
