# Te reducida 90° multicapa Polysan/Rainbow, diámetro 20x18x16 mm

- Propiedad del archivo: CONSTRUNARIO
- Formato: FIEBDC-3/2012
- Programa: Construnario Versión 3.51
- Fecha de los precios: 03/01/2024
- Divisa: EUR

**T201816** u Te reducida 90° multicapa Polysan/Rainbow, diámetro 20x18x16 mm
Precio: 5.57
Accesorio para tubos de canalización multicapa para instalaciones de agua caliente y fría en el interior de edificios. Características: - Material: CW617 N. - Casquillos de acero inoxidable. - Reducción lateral. - Tipo de unión: PRESS FITTING. - Tipo de mordaza: U. - Complementos: Casquillos (repuesto) CAQ16, CAQ18 y CAQ20, Cizalla 505024, Calibradores/escariadores CA1418 y CATE1625, Dobladores de tubo espiral DE1216, DE1418, DE1620, DEX1216 y DEX1620, Doblador de tubo mecánico DM, Tenaza manual TNZ32 y Mordaza MZTPN18. - Sistema con Certificado AENOR, según norma UNE-EN ISO 21003.
