# Te reducida 90° multicapa Polysan/Rainbow, diámetro 25x16x20 mm

- Propiedad del archivo: CONSTRUNARIO
- Formato: FIEBDC-3/2012
- Programa: Construnario Versión 3.51
- Fecha de los precios: 03/01/2024
- Divisa: EUR

**T251620** u Te reducida 90° multicapa Polysan/Rainbow, diámetro 25x16x20 mm
Precio: 6.95
Accesorio para tubos de canalización multicapa para instalaciones de agua caliente y fría en el interior de edificios. Características: - Material: CW617 N. - Casquillos de acero inoxidable. - Reducción lateral. - Tipo de unión: PRESS FITTING. - Tipo de mordaza: U. - Complementos: Casquillos (repuesto) CAQ16, CAQ20 y CAQ25, Cizalla 505024, Calibrador/escariador CATE1625, Dobladores de tubo espiral DE1216, DE1620, DE2025, DEX1216, DEX1620 y DEX2025, Doblador de tubo mecánico DM y Tenaza manual TNZ32. - Sistema con Certificado AENOR, según norma UNE-EN ISO 21003.
