# Te reducida 90° multicapa Polysan/Rainbow, diámetro 32x16x32 mm

- Propiedad del archivo: CONSTRUNARIO
- Formato: FIEBDC-3/2012
- Programa: Construnario Versión 3.51
- Fecha de los precios: 03/01/2024
- Divisa: EUR

**T321632** u Te reducida 90° multicapa Polysan/Rainbow, diámetro 32x16x32 mm
Precio: 12.77
Accesorio para tubos de canalización multicapa para instalaciones de agua caliente y fría en el interior de edificios. Características: - Material: CW617 N. - Casquillos de acero inoxidable. - Reducción central. - Tipo de unión: PRESS FITTING. - Tipo de mordaza: U. - Complementos: Casquillos (repuesto) CAQ16 y CAQ32, Cizalla 505022M, Calibradores/escariadores CATE1625 y CATE2032, Calibrador mecánico CAM, Corona CORONA32, Dobladores de tubo espiral DE1216, DE2632 y DEX1216, Doblador de tubo mecánico DM y Tenaza manual TNZ32. - Sistema con Certificado AENOR, según norma UNE-EN ISO 21003.
