# Tubería multicapa PEXb/AL/PEXb en barras Polysan/Rainbow, diámetro 40/32 mm

- Propiedad del archivo: CONSTRUNARIO
- Formato: FIEBDC-3/2012
- Programa: Construnario Versión 3.51
- Fecha de los precios: 03/01/2024
- Divisa: EUR

**TBX3240** m Tubería multicapa PEXb/AL/PEXb en barras Polysan/Rainbow, diámetro 40/32 mm
Precio: 13.09
Tubo de canalización multicapa para instalaciones de agua caliente y fría en el interior de edificios. Características: - PEXb/AL/PEXb. - Diámetro exterior 40 mm. - Espesor de pared 4 mm. - Diámetro interior 32 mm. - Se suministra en barras de 4 m. - Clase de aplicación/presión de diseño (bar): 1/6; 2/6; 4/6; 5/6. - Tipo de unión: PRESS FITTING. - Tipo de mordaza: U. - Adecuada para ACS, calefacción, usos alimentarios e industriales. - Coeficiente Rugosidad: 0,0004 mm. - Conductividad térmica: 0,40 W/mK. - Dilatación térmica: 0,025 mm/mK. - Temperatura máxima de trabajo: 95° C. - Sistema con Certificado AENOR, según norma UNE-EN ISO 21003. Ventajas: - Perfecta estanqueidad, larga vida útil. - Fácil instalación. - Función hidráulica.
