# Tapa para mando palanca y redondo multicapa Polysan/Rainbow

- Propiedad del archivo: CONSTRUNARIO
- Formato: FIEBDC-3/2012
- Programa: Construnario Versión 3.51
- Fecha de los precios: 03/01/2024
- Divisa: EUR

**TCVV** u Tapa para mando palanca y redondo multicapa Polysan/Rainbow
Precio: 2.30
Accesorio para tubos de canalización multicapa para instalaciones de agua caliente y fría en el interior de edificios. Características: - Para mando palanca MMP y mando redondo MMR. - Tipo de unión del sistema: PRESS FITTING. - Tipo de mordaza del sistema: U. - Sistema con Certificado AENOR, según norma UNE-EN ISO 21003.
