# Te rosca hembra multicapa Polysan/Rainbow, diámetro 63x3/4"

- Propiedad del archivo: CONSTRUNARIO
- Formato: FIEBDC-3/2012
- Programa: Construnario Versión 3.51
- Fecha de los precios: 03/01/2024
- Divisa: EUR

**TF63T** u Te rosca hembra multicapa Polysan/Rainbow, diámetro 63x3/4"
Precio: 95.70
Accesorio para tubos de canalización multicapa para instalaciones de agua caliente y fría en el interior de edificios. Características: - Material: CW617 N. - Casquillos de acero inoxidable. - Tipo de unión: PRESS FITTING. - Tipo de mordaza: U. - Complementos: Casquillo (repuesto) CAQ63, Calibrador/escariador largo CAL5163, Calibrador mecánico CAM, Corona CORONA63, Prensadoras radiales HEREMS y HEBAREMS y Pinza de prensado tipo U PZ63-R. - Sistema con Certificado AENOR, según norma UNE-EN ISO 21003.
