# Tenaza manual multicapa Polysan/Rainbow, diámetros 16-32 mm

- Propiedad del archivo: CONSTRUNARIO
- Formato: FIEBDC-3/2012
- Programa: Construnario Versión 3.51
- Fecha de los precios: 03/01/2024
- Divisa: EUR

**TNZ32** u Tenaza manual multicapa Polysan/Rainbow, diámetros 16-32 mm
Precio: 180.00
Tenaza para tubos de canalización multicapa para instalaciones de agua caliente y fría en el interior de edificios. Características: - Para el apriete del cilindro de acero al cuerpo de montaje, abriendo los brazos alrededor del cilindro y cerrándolos después completamente. - Accionamiento manual. - Para obra y taller. - Para tuberías multicapa PEXb/AL/PEXb Polysan/Rainbow, diámetros 16, 18, 20, 25 y 32 mm. - Incluye tenaza, estuche y mordazas diámetros 16, 20, 25 y 32 mm. - Tipo de unión del sistema: PRESS FITTING. - Tipo de mordaza del sistema: U. - Complemento: Mordaza MZTPN18. - Sistema con Certificado AENOR, según norma UNE-EN ISO 21003.
