# Válvula de bola mando cromado triangular PP-R/latón plateado Polysan/Wefatherm, SDR 6, diámetro 25 mm

- Propiedad del archivo: CONSTRUNARIO
- Formato: FIEBDC-3/2012
- Programa: Construnario Versión 3.51
- Fecha de los precios: 03/01/2024
- Divisa: EUR

**V3638** u Válvula de bola mando cromado triangular PP-R/latón plateado Polysan/Wefatherm, SDR 6, diámetro 25 mm
Precio: 31.50
Válvula de bola para tubos de polipropileno para instalaciones de agua caliente y fría. Características: - Mando cromado triangular. - PP-R/latón plateado. - SDR 6. - Color verde. - Bola y eje: latón (aleación de cobre y zinc). - Asiento de PTFE, anillo de goma NBR. - Rango: > 0°C - 75°C. - Código de color para agua caliente y fría. - Tipo de unión: Termofusión por inserción (socket). - Complementos: Alargadera para válvula de bola 3600, Mandos para válvula de bola 3000 y 3001, Soldador regulación electrónica 505026 y Matriz 503010. - Sistema conforme con UNE-EN ISO 15874.
