# Válvula de bola mando palanca PP-R Polysan/Wefatherm, SDR 6, diámetro 20 mm

- Propiedad del archivo: CONSTRUNARIO
- Formato: FIEBDC-3/2012
- Programa: Construnario Versión 3.51
- Fecha de los precios: 03/01/2024
- Divisa: EUR

**V3737** u Válvula de bola mando palanca PP-R Polysan/Wefatherm, SDR 6, diámetro 20 mm
Precio: 16.63
Válvula de bola para tubos de polipropileno para instalaciones de agua caliente y fría. Características: - Mando palanca. - PP-R. - SDR 6. - Color verde. - Mango: fibra de vidrio reforzada de poliamida PA6. - Bola y eje: latón (aleación de cobre y zinc). - Asiento de PTFE, anillo de goma NBR. - Rango: > 0°C - 75°C. - Tipo de unión: Termofusión por inserción (socket). - Complementos: Soldador regulación electrónica 505026 y Matriz 503008. - Sistema conforme con UNE-EN ISO 15874.
