# Tubería PP-RCT Polysan/Wefatherm, Serie 3,2. SDR 7,4. Diámetro 20 x 2,8 mm

- Propiedad del archivo: CONSTRUNARIO
- Formato: FIEBDC-3/2012
- Programa: Construnario Versión 3.51
- Fecha de los precios: 03/01/2024
- Divisa: EUR

**V500308** m Tubería PP-RCT Polysan/Wefatherm, Serie 3,2. SDR 7,4. Diámetro 20 x 2,8 mm
Precio: 1.79
Tubo de polipropileno para instalaciones de agua caliente y fría. Características: - PP-RCT. - SDR 7,4. - Color verde. - Adecuada para agua fría y caliente, calefacción central y aire acondicionado. Para instalaciones ACS muy exigentes. - Se suministra en barras de 4 metros. - Tipo de unión del sistema: Termofusión. - Coeficiente de dilatación 0,150 mm/m.K. - UNE-EN ISO 15874 clase 1/10 bar, 2/10 bar, 4/10 bar, 5/8 bar. - DIN 8077/8078 20°C/20 bar, 70°C/10 bar. Ventajas: - Resistencia mejorada a altas temperaturas (MRS 11,2 MPa; CRS 5,1 MPa). - Permite seleccionar tuberías de menor espesor de pared y/o diámetros más reducidos. - Menor peso del sistema, más fácil y rápido de instalar. - Menor cantidad de materia prima, ahorro energético y conservación de recursos en beneficio de un medioambiente sostenible.
