# Tubería PP-R Polysan/Wefatherm, Serie 3,2. SDR 7,4. Diámetro 40 x 5,5 mm

- Propiedad del archivo: CONSTRUNARIO
- Formato: FIEBDC-3/2012
- Programa: Construnario Versión 3.51
- Fecha de los precios: 03/01/2024
- Divisa: EUR

**V500414** m Tubería PP-R Polysan/Wefatherm, Serie 3,2. SDR 7,4. Diámetro 40 x 5,5 mm
Precio: 5.81
Tubo de polipropileno para instalaciones de agua caliente y fría. Características: - PP-R. - SDR 7,4. - Color verde. - Adecuada para agua fría y caliente, calefacción central y aire acondicionado. - Se suministra en barras de 4 metros. - Tipo de unión del sistema: Termofusión. - Coeficiente de dilatación 0,150 mm/m.K. - UNE-EN ISO 15874 clase 1/8 bar, 2/6 bar, 4/10 bar, 5/6 bar. - DIN 8077/8078 20°C/16 bar, 70°C/8 bar. Ventajas: - No se corroe. - Olor y sabor neutral. - Bacteriológicamente neutral. - Fácil y rápida instalación. - Disponibilidad del sistema completo en PP-R. - Alto grado de resistencia química. - Superficie interna lisa que dificulta la formación de incrustaciones.
