# Te reducida 90° PP-R Polysan/Wefatherm, SDR 6, diámetro 50x32x50 mm

- Propiedad del archivo: CONSTRUNARIO
- Formato: FIEBDC-3/2012
- Programa: Construnario Versión 3.51
- Fecha de los precios: 03/01/2024
- Divisa: EUR

**V501674** u Te reducida 90° PP-R Polysan/Wefatherm, SDR 6, diámetro 50x32x50 mm
Precio: 6.48
Accesorio para tubos de polipropileno para instalaciones de agua caliente y fría. Características: - PP-R. - SDR 6. - Color verde. - Reducción central. - Tipo de unión: Termofusión por inserción (socket). - Complementos: Soldador regulación electrónica 505026, Matrices 503012 y 503016, Máquina soldadora PRISMA 505031. - Conforme con UNE-EN ISO 15874.
