# Portabrida PP-R con junta de goma Polysan/Wefatherm, SDR 6, diámetro 32 mm

- Propiedad del archivo: CONSTRUNARIO
- Formato: FIEBDC-3/2012
- Programa: Construnario Versión 3.51
- Fecha de los precios: 03/01/2024
- Divisa: EUR

**V501812** u Portabrida PP-R con junta de goma Polysan/Wefatherm, SDR 6, diámetro 32 mm
Precio: 5.30
Accesorio para tubos de polipropileno para instalaciones de agua caliente y fría. Características: - PP-R/junta de goma. - SDR 6. - Color verde. - Tipo de unión: Termofusión por inserción (socket). - Complementos: Soldador regulación electrónica 505026, Matriz 503012 y Máquina soldadora PRISMA 505031. - Conforme con UNE-EN ISO 15874.
