# Pasamuros PP-R/latón Polysan/Wefatherm, diámetro 1/2"

- Propiedad del archivo: CONSTRUNARIO
- Formato: FIEBDC-3/2012
- Programa: Construnario Versión 3.51
- Fecha de los precios: 03/01/2024
- Divisa: EUR

**V502040** u Pasamuros PP-R/latón Polysan/Wefatherm, diámetro 1/2"
Precio: 15.12
Accesorio para tubos de polipropileno para instalaciones de agua caliente y fría. Características: - PP-R/latón (aleación de cobre y zinc). - Sistema conforme con UNE-EN ISO 15874.
