# Doble codo hembra para grifo PP-R/latón Polysan/Wefatherm, SDR 6, diámetro 25 x ?2"

- Propiedad del archivo: CONSTRUNARIO
- Formato: FIEBDC-3/2012
- Programa: Construnario Versión 3.51
- Fecha de los precios: 03/01/2024
- Divisa: EUR

**V502110** u Doble codo hembra para grifo PP-R/latón Polysan/Wefatherm, SDR 6, diámetro 25 x ?2"
Precio: 8.60
Accesorio de transición para tubos de polipropileno para instalaciones de agua caliente y fría. Características: - PP-R/latón (aleación de cobre y zinc). - SDR 6. - Color verde. - Distancia entre conexiones 150 mm. - "Puente" sólido para evitar la deformación durante el montaje. - Agujeros de montaje ovalados para facilitar una instalación perfecta. - Tipo de unión: Termofusión por inserción (socket). - Complementos: Soldador regulación electrónica 505026 y Matriz 503010. - Conforme con UNE-EN ISO 15874.
