# Enlace rosca hexagonal hembra PP-R/latón Polysan/Wefatherm, SDR 6, diámetro 50x1 1/2"

- Propiedad del archivo: CONSTRUNARIO
- Formato: FIEBDC-3/2012
- Programa: Construnario Versión 3.51
- Fecha de los precios: 03/01/2024
- Divisa: EUR

**V502218** u Enlace rosca hexagonal hembra PP-R/latón Polysan/Wefatherm, SDR 6, diámetro 50x1 1/2"
Precio: 25.27
Accesorio de transición para tubos de polipropileno para instalaciones de agua caliente y fría. Características: - PP-R/latón (aleación de cobre y zinc). - SDR 6. - Color verde. - Rosca según EN 10226 (ISO 7). - Para el sellado se recomienda cinta de PTFE. - Tipo de unión: Termofusión por inserción (socket). - Complementos: Soldador regulación electrónica 505026, Matriz 503016 y Máquina soldadora PRISMA 505031. - Conforme con UNE-EN ISO 15874.
