# Cuerpo válvula de asiento PP-R Polysan/Wefatherm, SDR 6, diámetro 32x1"

- Propiedad del archivo: CONSTRUNARIO
- Formato: FIEBDC-3/2012
- Programa: Construnario Versión 3.51
- Fecha de los precios: 03/01/2024
- Divisa: EUR

**V503242** u Cuerpo válvula de asiento PP-R Polysan/Wefatherm, SDR 6, diámetro 32x1"
Precio: 6.22
Cuerpo de válvula de asiento para tubos de polipropileno para instalaciones de agua caliente y fría. Características: - PP-R. - SDR 6. - Color verde. - Rosca según norma ISO 10226. - Tipo de unión: Termofusión por inserción (socket). - Complementos: Soldador regulación electrónica 505026 y Matriz 503012. - Sistema conforme con UNE-EN ISO 15874.
