# Injerto para derivación salida hembra soldar PP-RCT Polysan/Wefatherm, SDR 6, diámetro 75-125/32 mm

- Propiedad del archivo: CONSTRUNARIO
- Formato: FIEBDC-3/2012
- Programa: Construnario Versión 3.51
- Fecha de los precios: 03/01/2024
- Divisa: EUR

**V503740** u Injerto para derivación salida hembra soldar PP-RCT Polysan/Wefatherm, SDR 6, diámetro 75-125/32 mm
Precio: 11.36
Accesorio de transición para tubos de polipropileno para instalaciones de agua caliente y fría. Características: - PP-RCT. - SDR 6. - Color verde. - Tipo de unión: Termofusión con injertos de derivación. - Puede utilizarse con las tuberías PP-R y PP-RCT. - Fusiona tanto en la superficie exterior de la tubería como en su espesor de pared. - Forma sencilla, segura y económica de obtener derivaciones adicionales en líneas de distribución. - Fácil adicción de sensores (termómetro, manómetro). - Construcción de tes. - Complementos: Broca para derivaciones 505062, Soldador regulación electrónica 505028 y Matriz para derivaciones 504820. - Conforme con UNE-EN ISO 15874.
