# Colector distribuidor salidas rosca hembra PP-R/latón Polysan/Wefatherm, SDR 6, diámetro 40x4x1/2"

- Propiedad del archivo: CONSTRUNARIO
- Formato: FIEBDC-3/2012
- Programa: Construnario Versión 3.51
- Fecha de los precios: 03/01/2024
- Divisa: EUR

**V504014** u Colector distribuidor salidas rosca hembra PP-R/latón Polysan/Wefatherm, SDR 6, diámetro 40x4x1/2"
Precio: 44.45
Accesorio de transición para tubos de polipropileno para instalaciones de agua caliente y fría. Características: - PP-R/latón (aleación de cobre y zinc). - SDR 6. - Salida rosca hembra 1/2". - Color verde. - Tipo de unión: Termofusión por inserción (socket). - Complementos: Soldador regulación electrónica 505026, Matriz 503014 y Máquina soldadora PRISMA 505031. - Conforme con UNE-EN ISO 15874.
