# Válvula completa mando triangular Polysan/Wefatherm, alto 100 mm, PP-R/latón plateado, SDR 6, diámetro 25 mm

- Propiedad del archivo: CONSTRUNARIO
- Formato: FIEBDC-3/2012
- Programa: Construnario Versión 3.51
- Fecha de los precios: 03/01/2024
- Divisa: EUR

**V545160** u Válvula completa mando triangular Polysan/Wefatherm, alto 100 mm, PP-R/latón plateado, SDR 6, diámetro 25 mm
Precio: 26.45
Válvula de asiento para tubos de polipropileno para instalaciones de agua caliente y fría. Características: - Mando triangular. - Para instalación empotrada. - PP-R/latón plateado. - SDR 6. - Color verde. - Alto 100 mm. - Código de color para agua caliente y fría. - Rosette d76 mm. - Tipo de unión: Termofusión por inserción (socket). - Complementos: Soldador regulación electrónica 505026 y Matriz 503010. - Sistema conforme con UNE-EN ISO 15874.
