# Racor desmontable hembra PP-RCT/latón Polysan/Wefatherm, SDR 11, diámetro 75x2 1/2"

- Propiedad del archivo: CONSTRUNARIO
- Formato: FIEBDC-3/2012
- Programa: Construnario Versión 3.51
- Fecha de los precios: 03/01/2024
- Divisa: EUR

**V551950** u Racor desmontable hembra PP-RCT/latón Polysan/Wefatherm, SDR 11, diámetro 75x2 1/2"
Precio: 341.38
Accesorio de transición para tubos de polipropileno para instalaciones de agua caliente y fría. Características: - PP-RCT/latón (aleación de cobre y zinc). - SDR 11. - Color verde. - Rosca de tornillo según EN 10226 (ISO 7). - Sellado plano. - Conexión para rosca metálica. - Tipo de unión: Termofusión por inserción (socket). - Complementos: Soldador regulación electrónica 505028, Matriz 503020, Máquinas soldadoras PRISMA 505031 y PRISMA LIGHT 505025 y Soldadora de obra y taller PRISMA JIG 505038. - Conforme con UNE-EN ISO 15874.
