# Tapón de reparación PP-R Polysan/Wefatherm, diámetros 7-11 mm

- Propiedad del archivo: CONSTRUNARIO
- Formato: FIEBDC-3/2012
- Programa: Construnario Versión 3.51
- Fecha de los precios: 03/01/2024
- Divisa: EUR

**V553001** u Tapón de reparación PP-R Polysan/Wefatherm, diámetros 7-11 mm
Precio: 1.15
Accesorio para tubos de polipropileno para instalaciones de agua caliente y fría. Características: - PP-R. - Color verde. - Para reparar daños puntuales. - Puede utilizarse con las tuberías PP-R, PP-R con alma de aluminio y PP-RCT. - Complementos: Matrices de reparación 553007 y 553008. - Sistema conforme con UNE-EN ISO 15874.
