# Válvula paso total asiento inclinado con dispositivo antirretorno PP-R Polysan/Wefatherm, SDR 6, diámetro 25 mm

- Propiedad del archivo: CONSTRUNARIO
- Formato: FIEBDC-3/2012
- Programa: Construnario Versión 3.51
- Fecha de los precios: 03/01/2024
- Divisa: EUR

**V553540** u Válvula paso total asiento inclinado con dispositivo antirretorno PP-R Polysan/Wefatherm, SDR 6, diámetro 25 mm
Precio: 59.57
Válvula paso total para tubos de polipropileno para instalaciones de agua caliente y fría. Características: - Mando volante. - Con dispositivo antirretorno integrado. - PP-R. - SDR 6. - Color verde. - Evita que el agua fluya de nuevo en el sistema de suministro. - Dispositivo ‘KFR’: válvula de flujo libre en combinación con dispositivo antirretorno integrado. - Tipo de unión: Termofusión por inserción (socket). - Complementos: Soldador regulación electrónica 505026 y Matriz 503010. - Sistema conforme con UNE-EN ISO 15874.
