# Válvula paso total asiento inclinado sin dispositivo antirretorno PP-R Polysan/Wefatherm, SDR 6, diámetro 40 mm

- Propiedad del archivo: CONSTRUNARIO
- Formato: FIEBDC-3/2012
- Programa: Construnario Versión 3.51
- Fecha de los precios: 03/01/2024
- Divisa: EUR

**V563544** u Válvula paso total asiento inclinado sin dispositivo antirretorno PP-R Polysan/Wefatherm, SDR 6, diámetro 40 mm
Precio: 92.24
Válvula paso total para tubos de polipropileno para instalaciones de agua caliente y fría. Características: - Mando volante. - Sin dispositivo antirretorno. - PP-R. - SDR 6. - Color verde. - Tipo de unión: Termofusión por inserción (socket). - Complementos: Soldador regulación electrónica 505026 y Matriz 503014. - Sistema conforme con UNE-EN ISO 15874.
