# Sistema de visión inteligente 2D Boa 240 de Infaimon. Resolución: 640x480

- Propiedad del archivo: CONSTRUNARIO
- Formato: FIEBDC-3/2012
- Programa: Construnario Versión 3.51
- Fecha de los precios: 05/01/2024
- Divisa: EUR

**BOA640** u Sistema de visión inteligente 2D Boa 240 de Infaimon. Resolución: 640x480
BOA ofrece soluciones de visión escalables para satisfacer una amplia gama de necesidades de aplicaciones, que van desde el posicionamiento de manipuladores robóticos hasta verificaciones completas de ensamblajes. BOA, diseñado y reforzado para trabajar a pie de máquina, en entornos hostiles, es un sistema de visión inteligente todo-en-uno verdaderamente excepcional. BOA proporciona protocolos Ethernet industriales estándar para la integración en la red de la fábrica, incluido el soporte para PLC populares como Rockwell Automation y Siemens. BOA garantiza que los datos se muevan de forma rápida y precisa con un mínimo esfuerzo de integración. Además de Ethernet, BOA proporciona conexiones seriales RS-232 y E/S discretas, así como opciones de E/S expandibles. Además, se proporciona una salida estroboscópica dedicada para el control directo de la luz. BOA es compatible con los conjuntos de cables M12 estándar de la industria para minimizar los costos de integración de hardware.
