# Equipo de amarre doble elástico sin absorbedor de Gamesystem

- Propiedad del archivo: CONSTRUNARIO
- Formato: FIEBDC-3/2012
- Programa: Construnario Versión 3.51
- Fecha de los precios: 05/01/2024
- Divisa: EUR

**AMARRESIAB** u Equipo de amarre doble elástico sin absorbedor de Gamesystem
EN 354 Conectores acero / Aluminio 60 mm
