# Descendedor para evacuación, modelo Choucas S de Gamesystem

- Propiedad del archivo: CONSTRUNARIO
- Formato: FIEBDC-3/2012
- Programa: Construnario Versión 3.51
- Fecha de los precios: 05/01/2024
- Divisa: EUR

**CHOUCAS** u Descendedor para evacuación, modelo Choucas S de Gamesystem
EN 341 Descendedores semiautomáticos Función vaivén
