# Contacto magnético (sensor), referencia 1076 de Fermax - de Fermax

- Propiedad del archivo: CONSTRUNARIO
- Formato: FIEBDC-3/2012
- Programa: Construnario Versión 3.51
- Fecha de los precios: 08/01/2024
- Divisa: EUR

**FMX01076** u Contacto magnético (sensor), referencia 1076 de Fermax - de Fermax
Precio: 24.00
Instalación en superficie, entre la puerta y el marco. Cuando la puerta está cerrada al encararse las dos piezas por imantación se desliza una pletina interna que hace que los dos hilos entren en contacto. Cuando la puerta está abierta entre los dos hilos no hay continuidad. Para señalizar o dar aviso de que la puerta está abierta o cerrado. Se conecta también a la entrada de sensor de puerta de nuestros sistemas de control de accesos. Código EAN: 8424299010762
