# Conversor MDS fibra óptica, referencia 1345 de Fermax - de Fermax

- Propiedad del archivo: CONSTRUNARIO
- Formato: FIEBDC-3/2012
- Programa: Construnario Versión 3.51
- Fecha de los precios: 08/01/2024
- Divisa: EUR

**FMX01345** u Conversor MDS fibra óptica, referencia 1345 de Fermax - de Fermax
Precio: 1314.00
Conversor MDS fibra óptica Código EAN: 8424299013459
