# Monitor 1 kit Way, referencia 1412 de Fermax. Medida: 7" - de Fermax

- Propiedad del archivo: CONSTRUNARIO
- Formato: FIEBDC-3/2012
- Programa: Construnario Versión 3.51
- Fecha de los precios: 08/01/2024
- Divisa: EUR

**FMX01412** u Monitor 1 kit Way, referencia 1412 de Fermax. Medida: 7" - de Fermax
Precio: 235.00
Escoge entre 20 melodías distintas, customiza los ajustes del monitor, graba vídeos y captura imágenes de tus visitas. - Intercomunicación: Establece comunicación entre los monitores instalados dentro de la vivienda. - Reproductor: Pasados 3 segundos, el monitor graba automáticamente un vídeo (en el caso de que haya una tarjeta micro SD instalada) o una foto de las visitas. También tiene la opción de hacer una foto manualmente mientras contesta la llamada. Los vídeos/ fotos grabados desde la placa de calle se visualizan en la pantalla del monitor. - Ajustes: Brillo/contraste, selección de melodías, fecha y hora, volumen de llamada para día y noche, selección de idiomas (16 idiomas), etc. - Función “No molestar”: 1 hora, 8 horas o de manera permanente. - Registro de llamadas: Todas las llamadas tanto de la placa al monitor, del monitor a la placa como entre monitores, se registran y se pueden revisar más tarde. - Pantalla táctil capacitiva: Monitor digital TFT 7” color con pantalla táctil capacitiva que permite un uso intuitivo. ESPECIFICACIONES TÉCNICAS Especificaciones del Monitor: - Fuente alimentación para el monitor: DC 24~28V. - Consumo de energía: Standby 12mA; Funcionamiento 350mA. - Pantalla monitor: TFT digital color 7” . Pantalla capacitiva. - Señal de vídeo: 1 Vpp, 75O, CCIR estándar. - Cableado: 2 hilos, no polarizados. - Dimensiones: 225(H) x 131(V) x 18(P)mm. Código EAN: 8424299014128
