# Módulo relé, modelo Way, referencia 1418 de Fermax - de Fermax

- Propiedad del archivo: CONSTRUNARIO
- Formato: FIEBDC-3/2012
- Programa: Construnario Versión 3.51
- Fecha de los precios: 08/01/2024
- Divisa: EUR

**FMX01418** u Módulo relé, modelo Way, referencia 1418 de Fermax - de Fermax
Precio: 58.00
El relé Way es un dispositivo diseñado para la activación del abrepuertas en instalaciones desarrolladas con el Kit Way. Tiene las siguientes características: • Permite abrir puertas a través de abrepuertas. • Compatible con abrepuertas de alto consumo de potencia. • Con posibilidad de ajustar el tiempo de activación del abrepuertas. • Con contacto para botón de salida. ESPECIFICACIONES TÉCNICAS • Alimentación: 24 Vdc. • Tiempo de activación abrepuertas: 1 ~ 30s (por defecto 1s). • Alimentación abrepuertas: 12 Vdc, 250 mA (alimentación interna). • Temperatura de trabajo: -10ºC ~ +40ºC. • Dimensiones: 89 (H) × 71 (A) × 45 (P) mm. Código EAN: 8424299014180
