# Caja empotrar WIT 10" Meet, referencia 1489 de Fermax - de Fermax

- Propiedad del archivo: CONSTRUNARIO
- Formato: FIEBDC-3/2012
- Programa: Construnario Versión 3.51
- Fecha de los precios: 08/01/2024
- Divisa: EUR

**FMX01489** u Caja empotrar WIT 10" Meet, referencia 1489 de Fermax - de Fermax
Precio: 14.00
Caja empotrar WIT 10" Meet, referencia 1489 de Fermax Tecnología: MEET Peso: 0,734 kg Medidas del producto embalado: 25,8x15,5x4,8 cm Código EAN: 8424299014890
