# Relé externo apertura de puerta MEET, referencia 1490 de Fermax - de Fermax

- Propiedad del archivo: CONSTRUNARIO
- Formato: FIEBDC-3/2012
- Programa: Construnario Versión 3.51
- Fecha de los precios: 08/01/2024
- Divisa: EUR

**FMX01490** u Relé externo apertura de puerta MEET, referencia 1490 de Fermax - de Fermax
Precio: 49.00
El MÓDULO 2 RELES MEET puede instalarse como elemento auxiliar para placas MILO/KIN de teclado o PLACAS MILO DE 1L, disponiendo de una funcionalidad distinta en cada caso: Placas MILO/KIN DIGITAL Instalado en el interior de la vivienda, funciona como un elemento de seguridad, de tal forma que el abrepuertas es controlado directamente desde este relé en lugar del relé de la placa de calle. De esta forma se evita la posibilidad de que se pueda manipular los cables o dispositivos situados en el exterior, para activar el abrepuertas de forma malintencionada. Placas MILO de 1 pulsador El rele 1 se activa simultáneamente con el relé de la palca de calle, cuando se abre la puerta desde el monitor. El relé 2 permite el control de un segundo abrepuertas, como, por ejemplo, el de una cancela o una puerta de garaje anexa. En ambos casos, permite la instalación de pulsadores adicionales para la activación manual de los respectivos relés, para la apertura del correspondiente abrepuertas. ESPECIFICACIONES TÉCNICAS • Alimentación: 12 Vdc/ 1W • Temperatura de funcionamiento: -40’ºC-70ºC • Humedad de trabajo: 20%-80% • Grado de protección IP30: • Dimensiones: 114,5 x 56,5 x 34 mm • Peso: 110 gr Código EAN: 8424299014906
