# Splitter Poe SP-POE12, referencia 1498 de Fermax - de Fermax

- Propiedad del archivo: CONSTRUNARIO
- Formato: FIEBDC-3/2012
- Programa: Construnario Versión 3.51
- Fecha de los precios: 08/01/2024
- Divisa: EUR

**FMX01498** u Splitter Poe SP-POE12, referencia 1498 de Fermax - de Fermax
Precio: 19.00
Splitter Poe SP-POE12, referencia 1498 de Fermax ESPECIFICACIONES TÉCNICAS - Rango de voltaje de entrada: 44V ÷ 57V CC - Consumo de corriente: 0,32A÷0,41A - Potencia de salida: 15W - Eficiencia: 84% - Voltaje de salida: 12V CC - Corriente de salida: 1,25A - Rizado: 150mV p-p max. - Protección SCP frente a cortocircuitos y proteccion OLP frente a sobrecargas: 105% ÷ 150% con recuperación automática. - Indicaciones ópticas: Enchufe RJ45 con diodo indicador de voltaje de entrada. Encendido: entrada de voltaje correcta. Apagado: sin voltaje de entrada. - Estandard PoE IEEE 802.3af/at - Disposición de los pares del cable 1/2 (+) ; 3/6 (-) ; 4/5 (+) ; 7/8 (-) - Velocidad de transmisión 10/100Mb/s Full Duplex - Conector de entrada Enchufe RJ-45 - Conector de alimentación de salida 30cm de cable + conector 5.5 / 2.1 - Condiciones ambientales. Clase II, -10ºC÷40ºC Peso: 0,0717 kg Medidas del producto embalado: 2,4x11,7x5 cm DESCRIPCIÓN El splitter POE SP-POE12 está diseñado para alimentar dispositivos IP que requieran 12V CC mediante un conector externo. Es útil para alimentar, mediante switch PoE, dispositivos MEET no PoE (monitores MIO y placas MILO). Código EAN: 8424299014982
