# Switch IP 4 puertos Poe, referencia 1586 de Fermax - de Fermax

- Propiedad del archivo: CONSTRUNARIO
- Formato: FIEBDC-3/2012
- Programa: Construnario Versión 3.51
- Fecha de los precios: 08/01/2024
- Divisa: EUR

**FMX01586** u Switch IP 4 puertos Poe, referencia 1586 de Fermax - de Fermax
Precio: 97.00
Switch IP 4 puertos Poe, referencia 1586 de Fermax ESPECIFICACIONES TÉCNICAS - Puertos: 6 puertos 10/100Mb/s ports (4 x PoE + 2 x UP LINK) con autonegociación en las conexiones y con MDI/MDIX Auto Cross - Alimentación PoE: IEEE 802.3af/at (puertos 1÷4), 52 V DC / 30 W en cada puerto * - Modo Long Range: Long Range, VLAN - Protocolos: IEEE802.3, 802.3u, 802.3x CSMA/CD, TCP/IP - Ancho de banda: 1,6Gbps - Método de transmisión: Store-and-Forward - Indicaciones luminosas de funcionamiento: Switch alimentado Link/Act Estado del PoE - Alimentación del equipo: ~100-240 V; 50/60 Hz; 1,3 A / 52 VDC; 1,15 A Mediante alimentador externo incluido - Condiciones de funcionamiento Temperatura -10°C ÷ 40°C, Humedad relativa 5% - 90%, sin condensación - Dimensiones: Ancho=118, Alto=28, Hondo=85 [+/- 2mm] - Peso neto/bruto: 0,5/0,7kg - Clase de protección: EN 60950-1:2007 - Temperatura de almacenamiento: -20°C ÷ 60°C Peso: 0,7329 kg Medidas del producto embalado: 9x21,3x15 cm DESCRIPCIÓN Este switch cumple con el standard IEEE 802.3af/at. Proporciona alimentación a dispositivos IP que cumplan este standard, a través de alguno de sus 4 puertos PoE. Los puertos UP LINK se utilizan para interconexión con otros dispositivos de la red. Los diodos LED incorporados en cada puerto indican el estado de funcionamiento. La tecnologia PoE permite reducir costes de instalación al evitar la necesidad de alimentar los dispositivos mediante alimentación externa. Código EAN: 8424299015866
