# Electropistón 700N-512/524 (V7), referencia 1786 de Fermax - de Fermax

- Propiedad del archivo: CONSTRUNARIO
- Formato: FIEBDC-3/2012
- Programa: Construnario Versión 3.51
- Fecha de los precios: 08/01/2024
- Divisa: EUR

**FMX01786** u Electropistón 700N-512/524 (V7), referencia 1786 de Fermax - de Fermax
Precio: 246.00
Electropistón de funcionamiento invertido ideado para instalaciones de seguridad, bancos y controles de accesos. La instalación de este tipo de electropistón es muy sencilla gracias a su armadura estrecha de 22mm que la hace idóneo para todo tipo de puertas y por tener idénticas dimensiones de armadura y placa frontal que le dotan de un caràcter reversible. Permite ser alimentado tanto en 12Vdc como 24Vdc. Dispone de temporizadores y monitorizado. Mientras la puerta está cerrada recibe corriente y el bulón permanece corrido, al interrumpir la corriente el bulón se esconde. Cuando cerramos de nuevo el imán detecta la posición cerrado y activa el sensor del pistón accionándose el bulón y bloqueando otra vez la puerta. Es de funcionamiento Invertido 12Vdc. Requiere de una fuente estabilizada como la ref. 4813 12Vdc 2A. Para instalar en superficie requiere adicionalmente del accesorio V700 ref. 1787 Hay varios tipos de mecanismos de abrepuertas, depende del TIPO DE FUNCIONAMIENTO que se necesite. TIPO N-512_INVERTIDO A 12Vdc: • N-512(funcionamiento Invertido y activación a 12 Vdc): el abrepuertas se desbloquea automáticamente en el momento en que se le deja de alimentar a 12 Vdc. Código EAN: 8424299017860
