# Mecanismo 540ND MAX, referencia 1799 de Fermax - de Fermax

- Propiedad del archivo: CONSTRUNARIO
- Formato: FIEBDC-3/2012
- Programa: Construnario Versión 3.51
- Fecha de los precios: 08/01/2024
- Divisa: EUR

**FMX01799** u Mecanismo 540ND MAX, referencia 1799 de Fermax - de Fermax
Precio: 26.00
El MECANISMO eléctrico es un dispositivo que se instala en el marco de la puerta para controlar su apertura desde un lugar remoto mediante un dispositivo eléctrico. En una instalación de portero electrónico es posible activar el mecanismo de la entrada al edificio y permitir el acceso de la visita desde el teléfono o monitor de la vivienda al presionar el botón ´llave´ de abrepuertas. Un abrepuertas está compuesto por un mecanismo eléctrico y una armadura o funda dependiendo si es de empotrar o superficie. SERIE 540 Mecanismo eléctrico ESTÁNDAR Serie 540, cuyas dimensiones son: 67(V)mmx20,5(H)mmx28(P)mm Empotrable en marcos de madera o metal. Su pequeño tamaño (67mm de altura) permite cambiar de mano sin tener que agrandar el agujero donde se aloja el abrepuertas y lo hace especialmente idónea tanto para el mercado de reposición como para obra nueva. Su versión estandar ofrece pestillo ajustable MAX, que permite el ajuste entre el pestillo y el resbalon con un ajuste de hasta 3mm, en el proceso de instalación. Se recomienda su instalación de empotrar con la armadura corta tipo S ref. 2973 o para puertas con entrada de cerrojo, la larga tipo M REF. 2893. Se recomienda su instalación en superficie con las fundas de sujeción oculta tipo 2005 (cromado) ref.2983, tipo 2007 (gris) ref. 2964 o sujeción vista tipo 2001 (cromado) ref. 2979, tipo 2006 (gris) ref. 2987. Reversible (DIN Derecha o DIN Izquierda). Permite la apertura tanto a derechas como a izquierdas. Simétrico. Permite cambiar de mano manteniendo la simetría del cuerpo. NORMATIVA DIN La NORMATIVA DIN establece el sentido de apertura de la puerta y denomina el tipo de abrepuertas instalado. Observando la puerta desde el lado en el que las bisagras son visibles: -Si las bisagras están a la izquiera del observador, se trata de un abrepuertas DIN Izquierda. -Si las bisagras están a la derecha del observador, se trata de un abrepuertas DIN Derecha. Hay varios tipos de mecanismos de abrepuertas, depende del TIPO DE FUNCIONAMIENTO que se necesite. TIPO N_NORMAL 12Vac: • N (Funcionamiento Normal y activación a 12 Vac): el abrepuertas se desbloquea durante el tiempo que se le aplica una tensión de 12 Vac. D DESBLOQUEO El abrepuertas incluye una palanca de desbloqueo manual, que inhibe su funcionamiento, permitiendo el acceso libre. MAX PESTILLO AJUSTABLE: El abrepuertas incluye un pestillo ajustable, permitiendo un ajuste exacto entre el pestillo y el resbalón de la cerradura, con un margen de 4mm. Permite que la hoja de la puerta no presione el pestillo del abrepuertas. ESPECIFICACIONES TÉCNICAS Consumos: N, A 12Vac: 560mA N-412 12Vdc: 260mA. N-424 24Vdc: 180mA. N-512 12Vdc: 200mA. N-524 12Vdc: 120mA. Código EAN: 8424299017990
